# DU-Friedhof Ostacker
Angebotsaufforderung (GAEB 90, DA83)
DV-Nummer: Containe
Währung: EUR

## Funktionale Ausschreibung Containeranlag
Datum: 07.11.25

### Titel 00 Vorbemerkungen

*Hinweis*
Die Wirtschaftsbetriebe Duisburg plant den
Bau von einer temporären
Containeranlage am Friedhof Ostacker
Papiermühlenstr. 44 in 47166 Duisburg

Die Zu- und Abfahrt zur Baustelle/ auf das
Baustellengelände erfolgt über die Papiermühlenstr.

Nutzung:
Nutzung der Containeranlagen als
als Sozial- und Bürogebäude für den eigenen Betrieb,
temporär
für 5 Jahre.

Terminschiene
Abgabe der Werkplanung: 2 Wochen nach Auftragsvergabe
Fertigstellung und Übergabe der Containeranlage: 14
Wochen
nach Auftragsvergabe

Angaben zur Baustelle
Zufahrtsmöglichkeit über die Papiermühlenstr., siehe
Lageplan. Über eine Zuwegung von
Papiermühlenstr. ist der Aufstellort auf dem Fierdhof
per LKW
zu erreichen. Es wird empfohlen
sich die Örtlichkeiten vor Angebotsabgabe anzuschauen.

Ausführungsunterlagen/ Unterlagen des AG und des AN:
Der AN erhält vom AG zum Start- und Klärungsgespräch,
die für sein Gewerk spezifischen
bzw. erforderlichen Planunterlagen ausschließlich in
elektronischer Form zugesendet.

Zusätzliche Technische Vertragsbedingungen:
Für das Angebot und die Ausführung gelten die für die
Leistungen des LV`s zutreffenden
Abschnitte der VOB Teil B und C, sowie alle sonstigen
Normen in der jeweils gültigen
neuesten Fassung.
Darüber hinaus sind die anerkannten Regeln der
Technik, die gesetzlichen und
behördlichen Bestimmungen und die
Verarbeitungsrichtlinien der Hersteller zu beachten
und einzuhalten. Letzteres gilt insbesondere für alle
Schutz- und Sicherungsmaßnahmen
und für alle Einrichtungen zur Unfallverhütung und zum
vorbeugenden Brandschutz. Es gilt
die aktuelle Landesbauordnung.

Baustellenkoordinationen / Bauberatungen:
Der AN hat rechtzeitig vor Ausführungsbeginn (mit
mind. 2
Wochen Vorlaufzeit) zu prüfen, ob alle zu seiner
Leistung
erforderlichen bauseitigen Vorleistungen erbracht
wurden und diese ggf. anzufordern,
sodass er seine Arbeiten termingerecht erbringen kann.
Dies betrifft insbesondere die
Baufreiheit auf der Baustelle sowie die Ausführung der
Vorgewerke.

Baustellenordnung/ Unfallverhütung:
Die zur Erfüllung der beauftragten Leistungen
notwendigen Unfallverhütungsvorschriften
und Sicherheitsgesetze sind einzuhalten. Dem
Auftragnehmer obliegt die Pflicht, sich
hiervon in geeigneter Weise Kenntnis zu verschaffen
und alle seine Arbeitnehmer vor
Aufnahme der Arbeiten entsprechend einzuweisen.

Personal / Bauleitung AN:
Das Personal des Auftragnehmers muss für die ihm
übertragene Arbeit geeignet sein.
Personen, die gegen Arbeitsschutz- und
Unfallverhütungsvorschriften verstoßen oder den
Anweisungen des Bauherrn oder seinen Beauftragten
hierzu nicht Folge leisten, sind
unverzüglich abzuberufen und zu ersetzen. Werden
Arbeitnehmer eingesetzt, die der
deutschen Sprache nicht mächtig sind, muss ständig
eine der deutschen Sprache kundige,
fachlich geeignete Person als Ansprechpartner vor Ort
sein.
Um einen möglichst reibungslosen Bauablauf zu
gewährleisten, hat der AN auf der
Baustelle Führungspersonal einzusetzen, welches
während der gesamten Bauzeit auf der
Baustelle verbleibt. Eventuell notwendige Wechsel sind
im Vorfeld mit der Bauleitung
abzustimmen.

Leistungsumfang:
Sämtliche Leistungen verstehen sich einschließlich
Lieferung und Einbau / Montage aller
erforderlichen Materialien, Geräte Maschinen, Gerüste
etc. außer es wird darauf
hingewiesen, dass beispielsweise Gerüste bauseits
gestellt werden.
Mit den Angaben im Leistungsverzeichnis sind auch der
Herstellungsvorgang und -ablauf
bis zur fertigen Leistung abgegolten.

In den Angebotspreisen ist alles einzukalkulieren, was
zur vollständigen, fach- und
sachgemäßen sowie funktionstüchtigen/ betriebsfertigen
Ausführung der Leistungen und
Lieferungen notwendig ist, insbesondere müssen darin
auch alle Nebenleistungen gemäß
VOB Teil C und ferner alle Leistungen und
Aufwendungen, die nach der Verkehrssitte, den
einschlägigen Vorschriften und den DIN/EN-Normen, den
anerkannten Regeln der
Technik, den behördlichen Vorschriften/ Baugenehmigung
sowie den Vertragsanlagen zu
den geforderten Leistung gehören, enthalten sein.

Es dürfen nur Baustoffe mit bauaufsichtlicher
Zulassung eingebaut werden.

Die Entsorgung sämtlicher Abfälle hat unter Erfüllung
der abfallrechtlichen Deklarations-,
Nachweis- und Dokumentationspflicht zu erfolgen. Es
ist insbesondere die örtliche
Abfallentsorgungssatzung zu berücksichtigen. Auf der
Baustelle werden keine bauseitigen
Müllcontainer vorgehalten. Das Abtransportieren von
Verpackungsmaterial und Bauschutt
sowie andere verursachte Abfällen ist durch den
Auftragnehmer eigenverantwortlich und
auf eigene Kosten durchzuführen.
Die Baustelle ist laufend in einem sauberen und
ordentlichen Zustand (besenrein) zu
halten. Täglich hat eine grobe und zu den Wochenenden
eine gründliche Reinigung zu
erfolgen. Kommt der Auftragnehmer trotz Aufforderung
der Reinigung nicht nach, so wird
der Auftraggeber diese Arbeiten auf Kosten des
Auftragnehmers durch einen Dritten
ausführen lassen. Die hierfür eventuell angefallenen
Kosten werden spätestens bei der
Schlussrechnung in Abzug gebracht.

Baustrom / Bauwasser:
Siehe dazu Positionen im Gliederungspunkt
Baustelleneinrichtung.

*Hinweis*
0.1 Angaben zur Baustelle nach VOB / ATV DIN 18299
Anlieferung und Aufstellung einer Containeranlage als
Sozial- und Bürogebäude für den eigenen Betrieb der
Wirtschaftsbetriebe Duisburg.
Die Containeranlage wird vom AG gekauft.
0.1.1 Lage der Baustelle
Papiermühlenstr. 44 in 47166 Duisburg
0.1.3 Art und Lage der baulichen Anlage
Bei der neu zu errichtenden Containeranlage handelt es
sich um ein 1-stöckiges Gebäude
bestehend aus Einzelcontainern mit Flachdach,
aufgestellt auf einer vorh.Schotterfläche.
Hauptgebäudedaten: NGF von ca. 340m² /
Bruttorauminhalt ca. 1.088m³
0.1.4 Verkehrsverhältnisse auf der Baustelle
Die BE-Einrichtungsfläche ist auf einer befestigten
Fläche auf der Friedhofsgelände vorgesehen.
Die Anbindung zu dieser Fläche erfolgt über eine
baugrundstücksinterne befestigte
Zuwegung, welche direkt von der Straße befahrbar ist.
Lagerflächen stehen nur begrenzt zur Verfügung, daher
müssen z.B. Restbaustoffe
umgehend abgefahren werden.
Fahrzeuge sind in Abstimmung mit der Bauleitung nur
auf den dafür ausgewiesenen
Flächen zu parken.
0.1.5 Freizuhaltende Flächen
Die vorhandenen Straßen um das Bauvorhaben dürfen
nicht blockiert werden.
Anlieferungen oder Entsorgungen mit Kränen oder
dergleichen sind mit der Bauleitung
frühzeitig abzustimmen.
0.1.6 Transporteinrichtungen und Transportwege
Gem. wie bereits beschrieben in den Angaben zum
Bauvorhaben.
0.1.7 Wasser-, Abwasser- und ELT  Anschlüsse
Bauwasser und Baustrom ist bei Bedarf
eigenverantwortlich durch den Unternehmer zu
organisieren. Eine gesonderte Vergütung ist
ausgeschlossen.
0.1.8 Lage und Ausmaß der überlassenen Flächen
Dem AN stehen nach Bedarf die zum Baugelände
gehörenden Grundstücksflächen für die
Durchführung der Bauarbeiten zur Verfügung bzw. für
ggf. die Zwischenlagerung der
einzelnen Container. Für das Absperren und Sichern von
Material und Gerät ist
ausschließlich der AN verantwortlich.
0.1.9 Bodenverhältnisse
Eine Bodenuntersuchung wurde nicht durchgeführt.
0.1.10 Grundwasser
Für die Containeranlage unrelevant.
0.1.11 Umweltrechtliche Vorschriften
Altlasten: Auf dem Baugrundstück sind keine Altlasten
bekannt.
Vor Ausführungsbeginn ist bauseits eine Abfrage auf
Kampfmittel durchzuführen.
0.1.12 Vorgaben für die Entsorgung
Gem. der gültigen Vorgaben.
0.1.13 Schutz von Bäumen etc.
Bei Bedarf wird bauseits.gem. Hinweise des AN erfolgen.
0.1.14 Baustellenverordnung
Die zur Erfüllung der beauftragten Leistungen
notwendigen Unfallverhütungsvorschriften
und Sicherheitsgesetze sind einzuhalten.
0.1.15 Besondere Anordnungen, Vorschriften, Maßnahmen
Lärm und Staubentwicklung sind bei den Bauarbeiten auf
ein Mindestmaß zu
beschränken.
0.1.15 Bauseitige Maßnahmen (im bereich der Baustelle)
- keine
- Abbrucharbeiten auf dem Friedhofsgelände werden
parallel
durchgeführt
0.1.17 Arbeiten anderer Unternehmer auf der Baustelle
Kein direkter Bezug zu anderen Unternehmern.im Bereich
der
Baustelle.
Auf dem Friedhofsgelände werden Betriebsangehörige der
WBD sowie andere Unternehmen anwesend
Vom Auftragnehmer wird die Teilnahme an einer
wöchentlichen Baubesprechung in
Abstimmung mit der Bauleitung gefordert, an der der
Inhaber oder ein von ihm
autorisierter deutschsprachiger Vertreter
(Fachbauleiter) teilnehmen muss.

Angaben zur Ausführung
0.2  Angaben zur Ausführung nach VOB / ATV DIN 18299

0.2.1 Vorgesehene Arbeitsabschnitte
Gesamtbauzeit:
Der AN hat grundsätzlich keinen Anspruch auf einen
kontinuierlichen Ablauf seiner
Arbeiten innerhalb der angegebenen
Gesamtausführungsdauer. Die Ausführung von
Nachlaufleistungen bewirkt keine Verlängerung der
Ausführungsfristen, sofern dies nicht
ausdrücklich vereinbart wurde. Zwischentermine, die
während des Bauablaufes vereinbart
werden (z.B. im wöchentlichen Baustellenprotokoll)
werden nach voriger Abstimmung im
Sinne des Vertrages rechtsrelevant.
0.2.2 Anforderungen an Baustelleneinrichtung
Keine Angaben, bzw. gem. Positionen im
Leistungsverzeichnis.
0.2.3 Regelung und Sicherung des Verkehrs
Die Regelung des Verkehrs bei Anlieferungen und
sonstigen Manövern, die im Bereich von
öffentlichen Verkehrsflächen stattfinden, obliegt dem
AN. Die Verkehrsregelung ist
entsprechend den Straßenverkehrsvorschriften
auszuführen.
0.2.6 Anforderungen Gerüst
Gerüst wird nicht gestellt.
0.2.7 Mitbenutzung fremder Gerüste
Punkt kommt nicht zur Anwendung.
0.2.8 Vorhaltung von Baustellen- und
Einrichtungsgegenständen / Lagerräumen
Keine Angaben bzw. gem. Positionen im
Leistungsverzeichnis.
0.2.12 Eignungs- und Gütenachweise
Nachweise sind für alle einzubauenden Stoffe dem AG
rechtzeitig zur Prüfung vorzulegen.
0.2.17 Leistungen anderer Unternehmer
Siehe Angaben zur Baustelle.
0.2.18 Koordination TGA für Anlageteile
keine Koordination notwendig.
0.2.19 Benutzung von Leistungen vor Abnahme
Gemäß VOB/B ist ausschließlich die förmliche Abnahme
Vertragsbestandteil. Ausnahmen
sind schriftlich mit der Bauleitung und dem AG
abzustimmen. Inaugenscheinnahmen für
bei der Abnahme verdeckter Bauteile müssen bei der
Bauleitung schriftlich angemeldet
werden.
0.2.21 Abrechnung
Gemäß VOB/C neueste Ausgabe.
Nach Auftragsvergabe sind innerhalb von 14 AT
unentgeldlich vorzulegen:·
- Bauzeitenplan für das eigene Gewerk
0.2.22 Hinweise Arbeitsschutzvorschriften

Auf staatliche Arbeitsschutzvorschriften, in denen vom
Unternehmer zur Verhütung
von Arbeitsunfällen, Berufskrankheiten und
arbeitsbedingten Gesundheitsgefahren
sowie zur 1.Hilfe zu treffende Maßnahmen näher
bestimmt sind - in ihrer jeweils
gültigen Fassung-, wird ausdrücklich hingewiesen.

· Arbeitsschutzgesetz
· Arbeitsstättenverordnung
· Betriebssicherheitsverordnung
· PSA  Benutzungsverordnung
· Lastenhandhabungsverordnung
· Baustellenverordnung
· Biostoffverordnung
· Gefahrstoffverordnung
· BGV A1 "Grundsätze der Prävention"
· Unfallverhütungsvorschriften

(diese Auflistung ist nicht abschließend!)

### Titel 01 vorbereitende Planung/ Baustelleneinrich

**01.1 Allgemeine Planungsleistungen**
Vom Auftragnehmer sind folgende Planungsleitungen zu
erbringen und zur Prüfung dem Bauherrn mit einer
Prüffrist von
bis zu 2 Wochen vorzulegen. Die Unterlagen sind
digital als PDF einzureichen.
Erstellen der Werkpläne mit Angabe der genauen
Abmessungen und Raumaufteilungen inkl. Fenster- und
Türflächen sowie der elektrotechnischen Einrichtungen.
Die Anschlusstellen für die Elektro-, Telekom-,
Wasser- und
Abwasserversorgung sind im Plan zu kennzeichnen und mit
der Bauleitung abzustimmen.
Die Eingangspodeste inkl. Treppenstufen sind in der
Werkplanung zu berücksichtigen.
Prüffähige Typenstatik.
Bemusterungs- bzw. Produktliste der einzubauenden
Gegenstände bzw. Austattung.
Prüffähiger Nachweis über Einhaltung des
Mindestwärmeschutzes nach EGE (Bauteilverfahren).
Angabe Wandaufbauten.
Die Fachplanung sowie die dazugehörigen Berechnungen
der
Technischen Gebäudeausrüstung( Elektro, Heizung,
Kühlung,
Sanitär und Abwasser).
Angaben zum gesamten Wasserversorgungsbedarf.
Angaben zum gesamten Stromversorgungsbedarf.
Im Zuge der Freigabe der Werksplanung wird die
bauseitige
Leistungen (Schließanlage, Alaranlage, interne
Brandmeldeanlage und Küchenplanung) mit der
Werksplanung
des AN abgestimmt.
Die v. g. Planungsleitungen sind zwei Wochen nach
Auftragserteilung dem AG vorzulegen
Menge: 1,000 psch

**01.2 Baustelleneinrichtung**
In die Baustelleneinrichtung des Auftragnehmers sind
alle für die Durchführung der Arbeiten erforderlichen
Maschinen,
Geräte, Werkzeuge, Mobilkrane etc. einzukalkulieren.
Position inkl. dem Vorhalten für die Gesamtdauer der
Leistungen des Auftragnehmers bis zur mängelfreien
Schlussabnahme.
Nach Abschluss der Leistungen erfolgt das vollständige
Räumen der Baustelle. Durch den Auftragnehmer in
Eigenregie erstellte Lager- und Arbeitsplätze und alle
anderen
Einbauten sind vollständig zu beseitigen. Der
Auftragnehmer ist
verpflichtet, sich die ordnungsgemäße Beseitigung von
der Bauleitung bestätigen zu lassen.
Menge: 1,000 psch

**01.3 Sicherung Arbeitsbereich**
Aufstellung einer festen Absperrung in mindestens 2,00m
Entfernung zum Arbeitsbereich aus Ketten bzw. Seilen
mit Halteständern für die Zeit der Aufstellungsarbeiten
vorhalten, inkl. Demontage.
Anordnung zum Abgrezen des Arbeitsbereiches zur
restlichen Umgebungsfläche in Abstimmung mit der
Bauleitung.
Menge: 1,000 psch

### Titel 02 Containeranlage

*Hinweis*
Die werksneue Containeranlage ist gem. der
nachfolgenden
Beschreibung auszuführen bzw. auszustatten.
Es ist 1 eingeschossige Modulbauanlage geplant.
Die Modulbauanlage hat sämtliche Anforderungen an
eine solche Nutzung (Sozial- und Bürogebäude) in Bezug
auf
Raumhöhen, Belichtung, Beleuchtung, Belüftung, an den
Mindestwärmeschutz und Feuchteschutz nach GEG inkl.
Nachweis, Schallschutzanforderungen nach der DIN 4109
Teil 1 und an die allgemeinen Hygieneanforderungen
einzuhalten.

Die Wasserversorgungsanlagen haben den
Maßgaben der Trinkwasserverordnung zu entsprechen.

Die Lage auf dem Grundstück, Grundrissaufteilung,
Raumanordnung, Raumnutzung, Sanitärräume und
Nebenräume, mit den entsprechenden Einrichtungen, Türen
und Fenster sind entsprechend den beiliegenden Plänen
(Lageplan, Grundriss, Schnitt und Ansichten) zu
entnehmen.

Die Möbeleinrichtung (Spinde, Sitzbänke,
Küchenzeilen,Schränke, Regale, Stühle und Tische)
erfolgt
bauseits
Die technischen Anlagen (Serverschrank, WLAN Anlage,
Schließanlage und interne Brandmelder) erfolgen
bauseits

*Hinweis*
Bauseits wird für die Aufstellung der Containeranlage
eine Schotterfläche zur Verfügung gestellt. Die
Ebenheit
weist gem.des Lageplanes einen Höhenunterschied bis zu
ca.
15cm auf.

Ausführung von Fundamentplatten nach Wahl des
Auftragnehmers, liefern und höhen- und lagegerecht
gem. der
Anforderungen des Modulbaus auslegen.

Anforderungen des Modulbaus auslegen.

Der Unternehmer hat die Anzahl der notwendigen
Gründungsplatten eigenverantwortlich gem. der Vorgaben
aus der Aufstellfläche zu kalkulieren.und Niveaugleich
auszuführen

Sollte die Ausführung von Punktfundamenten bzw.
Streifenfundamente unter der Containeranlage notwendig,
erfoglt diese bauseits nach Vorgaben des AN sowie die
dazugehörige Statik. Diese sind mit der Abgabe der
Planungsleitungen vorzulegen

*Hinweis*
Die gesamten Container sind werksneue als geschlossene
Raumanlage mit Koppelcontainern auszuführen.

Abmessung Container (Außenmaße) als Richtmaß mit
Verweis auf die Planung.:
LxBxH 6,060 x 2,440 x 2,850m,
LxBxH 4,890 x 2,440 x 2,850m,
LxBxH 6,060 x 2,990 x 2,850m sowie
LxBxH 5,995 x 2,440 x 2,850m

Planungsraster:
3-Reihig:
1.Reihe:8 Stück je LxBxH 6,060 x 2,440 x 2,850m sowie 2
Stück je LxBxH 6,060 x 2,990 x 2,850m
2.Reihe:  4 Stück je LxBxH 4,890 x 2,440 x 2,850m
sowie 1
Stück LxBxH 5,995 x 2,440 x 2,850m
3.Reihe:8 Stück je LxBxH 6,060 x 2,440 x 2,850m sowie 2
Stück je LxBxH 6,060 x 2,990 x 2,850m

Grundrissfläche gem. beiliegender Planunterlagen.
Raumflächen dürfen nur bis 5% von der Planung
abweichen.

*Hinweis*
Tragkonstruktion
Die Container sind unter Berücksichtigung der
statischen Berechnung und in Kombination mit der
jeweiligen
Wind- und Schneelastzone auszuführen.

Die Container werden als Anlage untereinander
gekoppelt. Die Koppelung erfolgt horizontal und
vertikal durch
entsprechende Ankerschrauben.

Rahmen
Unter Fachaufsicht verschweißte Stahlkonstruktion aus
Hohl-
und Walzprofilen, grundiert, Lackierung mit Farbe auf
Polyurethan Basis, in einem Farbton der Palette RAL
classic wie
die Außenwände. Ausführung laut prüffähiger Statik.

Außenbauteile
Die Dämmung der Wände, des Bodens und des Daches
müssen entsprechend dem zum Genehmigungszeitpunkt
gültigen Mindestwärmeschutz nach GEG (Bauteilverfahren)
ausgeführt werden.
Eine Mindeststandzeit von 5 Jahren ist zu Grunde zu
legen.
Der prüffähige Nachweis, dass die Gebäudeanlage den
Anforderungen des Mindestwärmeschutzes entsprechend
ausgeführt ist, ist zur Abnahme vorzulegen.
Aug Grund der Gebäudeklasse1 kann die Dämmung in der
Brandschutzklasse B2 als Polyurethan-Dämmung (PU).
ausgeführt werden.
Alle Zusammenschlüsse der Containermodulen sind mit
einzukalkulieren.

Außenwände:
Im Rastermaß austauschbare Wandelemente aus 120mm
Sandwichpaneel, außen leicht profiliert,
innen glatt.
Isolierung: Dammstoff PU-Dämmung, Stärke und WLG nach
dem Nachweis Mindestwärmeschutz nach GEG
(Bauteilverfahren).

Dachaufbau:
Blechabdeckung(Falzdach)+ mind.100mm PU Dämmung mit
gefälle in Richtung Attika+50mm PU-Sandwichpaneel innen
glatt.
Dachentwässerung mit Fallrohren in den
Containerpfosten,Stückzahl nach eigener Berechnung

Flachdach als Falzdach. Der Nachweis für die harte
Bedachung
ist zur Abnahme vorzulegen.

Dachbelastung: 1.250 N/m2, Dach zu Revisionszwecken
begehbar, Standard-Schneelast gem. Aufstellort.

Dachentwässerung erfolgt über die in den Eckstielen
untergebrachten PVC-Fallrohren NW innen 60 mm (außen 63
mm), die auf einen in den oberen Containerkasten
untergebrachten Rohrstutzen angebracht sind.

Dachattika/ Attikablech:
umlaufend Attika-Blende, gekantet aus verzinktem
Stahlblech
1,5 mm stark, incl. Befestigungshalter, Halterung am
Dachrahmen verschraubt, Oberfläche in Farbe mit licht-
und
wetterbeständigem Zwei-Komponentenlack lackiert, RAL
Farbe
nach Wahl. Farbe analog zu den Containern, Blendhöhe
400
mm

Bodenaufbau:
Zementgebundene Bodenspanplatten mit PVC-Belag,
Bodenbelag in den Sanitär-, Umkleideräume sowie PUMI-
und Technikraum 10 cm an den Wänden hochgeführt,
ansonsten
Fußleisten Kunststoff, Farbe nach Wahl des AG,
Rutschsicherheit R10, in den Umkleide- und Duschräumen
Rutschsicherheit R11.
Bodenaufbau im System nach Wahl durch den AN.
Ausführung Wärmedämmung gem. Anforderungen an den
Mindestwärmeschutz nach GEG.

Innenverkleidung Decke und Wände:
Konstruktion entsprechend den Außenbauteilen.
Alle Innenwände und Decken sind mit pflegeleichten
Oberflächen auszuführen.

Farbliche Gestaltung:
Innen= weiß
Außen= gem. Lieferprogramm (Strandart-Farben) nach Wahl
des AG

Kunststoff-Fenster:
Ausführung in weiß mit Dreh-Kippbeschlag, Größe gem.
Planunterlagen, Zweischeiben-Isolierverglasung aus
VSG-Wärmeschutzglas 6 mm, U-Wert nach
dem Nachweis Mindestwärmeschutz GEG (Bauteilverfahren),
jedoch min. 1,20 W/(m²K),
umlaufende Gummidichtung und Kunststoffrolladen.
Fensterbrüstungshöhe gem. Planunterlagen.
Fenster mit Strukturglas als Sichtschutz in den
Sanitär-,
Umkleideräumen

Ausführung der Fenster als Notausstieg im Brandfall.
Die Lichten Maße von 90/120 sind einzuhalten.

Die vorgegebenen Abmessungen der Fenster können auf die
System-/Standardmaße des AN angepasst werden. Die
Grundflächen der vorgesehenen Öffnungen dürfen hierbei
nicht verkleinert werden.

Kunststoff-Rollläden:
Kunststoff-Rollläden mit Gurtwickler und
Rollädenkasten,
passend zun den Fesntern, Maße, Brüstungshöhe und
Position
gem. Planunterlagen.(Ansichten und Grundriss).
Farbe standart gem. Wahl AG.
keine Einschränkung durch Nutzung der Fenster als
Notausstieg.

Außentüren:
Stahl-Außentür, Durchgang i.L.min. 900mm, Farbe
passend zur
Farbwahl der Anlage, U-Wert nach
dem Nachweis Mindestwärmeschutz GEG (Bauteilverfahren)
jedoch min. 1,70 W/(m²K),
Anschlagdichtung doppelt 3-seitig umlaufend,
PZ-Schloss mit 3
Schlüssel, Panikschloss, Edelstahl-Drückergarnitur,
innen
Drücker/ außen Handdrücker, Obentürschließer.

Vordach Eingangsbereiche:
Die Eingangsbereiche sind mit jeweils einem Vordach
aus Stahl mit Tapezblecheindeckung in einer Abmessung
von
ca.1,25 x2,00m je mit einem verzinkten Regenfallrohr
als freier
auslauf auszuführen.

Trennwände:
Sandwichpaneel beidseitig glatt,Wandstärke gem.
Planunterlagen.
Containerwand zu Containerwand wie Hauptwände jedoch je
nur 50 mm Sandwichpaneel

Innentüren:
Anzahl,Position und DIN-Richtung der Innentüren gemäß
Grundrisszeichnung. Die vorgegebenen Abmessungen der
Türen können auf die System-/Standardmaße des AN
angepasst werden. Die Grundflächen der vorgesehenen
Öffnungen dürfen hierbei nicht verkleinert werden.
Stahlblech-Zarge, lackiert in weiß; Türblatt
Farbe: weiß,
Drückergarnitur, Profilzylinder-Schloss mit 3
Schlüsseln; Anzahl und Position der Innentüren gemäß
Grundrisszeichnung.
Alle Innentüren mit Obentürschließer.
WC-Bereiche mit WC Trennwände/ WC Kabinen, WC.Türen
mit WC-Schloss im WC-Raum

*Hinweis*
Beleuchtung als LED-Beleuchtung in Anbaurahmen. Die
Beleuchtung ist so auszuführen, dass die Anzahl der
Leuchten die Räumlichkeiten nach Lichtberechnung
ausreichend ausleuchtet.
Die Beleuchtung im Sanitätsraum soll dimmbar ausgeführt
werden.
Die Ausstattung mit Leuchten, Schaltern,
Steckdosen und Heizkörpern sind entsprechend den
Nutzungen in ausreichender Zahl einzuplanen.
Die ELT-Installationen sind gem. Beschreibung in allen
Containeranlagen zu berücksichtigen.

Die Warmwasserbereitung für die Entnahmestellen in den
jeweiligen Duschräumen ist über einen zentralen
Warmwasserspeicher vorzusehen. Die erforderlichen
Aufstellflächen für die Anlagentechnik sind den
Planunterlagen
zu entnehmen. Es bleibt dem AN vorbehalten, die
Warmwasserbereitungen und Warmwasserspeicher im
Technikraum zusammenzufassen, sofern die vorgeschlagene
Lösung eine funktional gleichwertige und wirtschaftlich
vorteilhafte Ausführung des Gesamtvorhabens
gewährleistet.
Die Dimensionierung des Warmwasserspeichers und der
zugehörigen Anlagentechnik ist vom Auftragnehmer
entsprechend den einschlägigen Normen und den
Betriebsanforderungen vorzunehmen.

Die Anlagen sind energieeffizient auszuführen
(mindestens
Energieeffizienzklasse A oder besser).

Der Stromanschlusswert von 100kW darf nicht
überschritten werden.

Mit der Angebotsabgabe sind die Leistungswerte
tabellarisch aufzulisten.

*Hinweis*
Die Räumlichkeiten sind mittels dezentraler
Elektroheizungen
nach Wahl des Auftragnehmers zu beheizen. Der
Auftragnehmer hat dafür Sorge zu tragen, dass in allen
Räumlichkeiten auch im Winter eine Temperatur von 20°c
aufrecht erhalten werden kann.

Wandhängend mit Thermostat, Oberflächentemperatur
maximal
60°C, Anzahl pro Raum entsprechend den gesetzlichen
Anforderungen.

Eine zentrale Steuerung zur Temperaturregelung ist
raumweise
zu gewährleisten.

Die Anlagen sind energieeffizient auszuführen
(mindestens
Energieeffizienzklasse A++ oder besser).

Die Steckdosen für elektrische Heizungen sind vom AN
der
einzuplanen.

Die Technische Regel für Arbeitsstätten (ASR) A3.5
"Raumtemperatur" für Mindest- als auch Höchstwerte für
die
Lufttemperatur in Arbeitsräumen sind dabei zu Beachten

*Hinweis*
Alle Räumlichkeiten werden über Fensterlüftung
gelüftet.
Die Räume ohne Fenster werden über eine mechanische
Lüftung gem. Wahl des AN belüftet.
Die Duschräume werden zustätlich über eine mechanische
Lüftung gem. Wahl des AN belüftet.

*Hinweis*
- Brandmelder: bauseits
- Feuerlöscher: bauseits
- hinterleuchtete Fluchtwegschilder
Notausgangsschilder:
Im Flurbereich sind insgesamt 4 beleuchtete
LED-Notausgangsschilder/ LED-Fluchtwegschilder zu
installiert.

2 Schilder befinden sich direkt über den
Notausgangstüren im
Flur

2 weitere sind gleichmäßig im Flur verteilt, mit
Verweis auf die
Fluchtrichtung

In den Räumen Vorraum-01, Vorraum-02 und Vorraum-03 ist
jeweils ein hinterleuchtete LED-Fluchtwegschild über
die Tür
zum Flur zu Installieren

Alle Schilder verfügen über einen integrierten Akku,
der bei
Stromausfall die Notbeleuchtung sicherstellt.

*Hinweis*
Die Pausenräume 01 und 02 sowie der Büroraum sind mit
einer
Raumkühlung auszustatten.
Die Kühlung  sowie die Beheitzung erfolgt über
Split-Klimageräte (Inneneinheit / Außeneinheit).

Die Auslegung und Dimensionierung der Splitgeräte ist
vom
Auftragnehmer eigenständig auf Basis der Raumgrößen,
internen Lasten, Fensterflächen und Orientierung
vorzunehmen.

Die Positionierung der Innen- und Außengeräte ist so zu
wählen, dass eine gleichmäßige
Raumtemperaturverteilung,
minimale Zugerscheinungen und eine wartungsfreundliche
Installation gewährleistet sind.

Die Anlagen sind energieeffizient auszuführen
(mindestens
Energieeffizienzklasse A++ oder besser).

Nach Montage der Außengerätean die Container ist ein
rückverankerter dreiseitiger
Schutzkasten inkl. Deckel aus als verzinkte
Metallkonstruktion und Gitterrosten oder gleichwertigem
Material. zur Sicherung gegen Diebstahl an den
Containern
herzustellen.

Art der Verankerung nach Wahl des AN.
Abmessung nach Bedarf an die Größe der
der Außengeräte und
Wahl des AN.

Die Technische Regel für Arbeitsstätten (ASR) A3.5
"Raumtemperatur" für Mindest- als auch Höchstwerte für
die
Lufttemperatur in Arbeitsräumen sind dabei zu Beachten

*Hinweis*
zwei Podeste vor den Eingängen (max. 2 Steigungen nach
Örtlichkeit) als verzinkte
Metallkonstruktion und Gitterrosten ortsfest montieren.
BxT:ca. 2,50mx1,50m
Rutschhemmungsklasse R11.

*Hinweis*
Schürzen aus Alublech/ Lochblech bis zur
Schotterfläche sind
mitzuliefern als Schutz und um vermeidbares
Unterwandern von
Tieren zu erschweren bzw. zu verhindern. Fixierung an
Containeranlage.

*Hinweis*
Allemein wird vom AG die Einführung der Hausmedien
durch
den Boden bevorzugt. Daher sind die Medienanschlüsse
zwei
Wochen nach Auftragserteilung mit AG abzustimmen.

Die Stromversogung, Telekom und Wasserversorgung
erfolgen
für die gesamten Containeranlage ausschießlich über den
Technikraum. Abwasser an die jeweilige Container.

Sollten die Miedienanschlüsse seitlich erfolgen, sind
diese
nach fertiggestelltem Anschluss der Containeranlagen
an das Versorgungsnetz mit einem rückverankertem
dreiseitiger
Schutzkasten inkl. Deckel zur Sicherung der
Medienanschlusspunkte an den Containern herzustellen.

Ausführung über eine Verkleidung aus Siebdruckplatten
oder gleichwertigem Material.
Art der Verankerung nach Wahl des AN.
Abmessung nach Bedarf an die Größe der
Anschlussstellen und Wahl des AN, ca. (Tiefe x Breite
x Höhe):
50 x 50 x 70 [cm].

*Hinweis*

*Hinweis*
jeweils!

Elektro-Installation: nach VDE 0100, 400/230 V,

Aufputzinstallation

LED-Langfeldleuchten mit Wanne/ LED-Rundleuchten
feuchtraumgeschützt geignet für die Raumnutzung,
Anzahl nach
Lichtberechnung des AN, Lichtschalter/ Serienschalter,
feuchtraumgeschützt, Alpinweiß, Anzahl nach Berechnung
des
AN
Alle Leuchten Lichtfarbe warmweiß 3000k

3Stck. Steckdose 230 V am Waschbecken, Alpinweiß,
feuchtraumgeschützt, ca. 1400 mm OKFF

1Stck. Steckdose 230 V am Lichtschalter, Alpinweiß,
feuchtraumgeschützt.

Steckdosen für elektrische Heizungen,
feuchtraumgeschützt,
extra abgesichert, Alpinweiß, feuchtraumgeschützt,
Anzahl nach
Berechnung des AN

Elektro-Heizkonvektoren mit stufenlosem
Temperaturwähler
und Thermostat, Anzahl, Position, und Leistung nach
Berechnung des AN, geeignet für die Raumnutzung.

Elektro-Boiler nach Wahl des AN. Anzahl, Bauart und
Demensioierung Nach Berechnung des AN,
Sicherungsthermostat, Frostsicherung, Aufstellung auf
der
Aufstellfläche gem. Grundrisszeichnung, geeignet für
die
Raumnutzung.

1Stck. Wandventilator, AWB 100, 90 m³/h, Wandöffnung
ca. DN
100, gesteuert über Schalter, geeignet für die
Raumnutzung.

Leitungsführung durch Wand

Der Auftragnehmer hat geeignete Schutzmaßnahmen (z. B.
Installationskanäle, Schutzrohre, erhöhte Verlegung)
vorzusehen, um eine Beschädigung durch Reinigung,
Transport, Nutzung oder Montagearbeiten zu verhindern.

Alle sichtbaren Aufputzinstallationen (Leitungen,
Kabelkanäle,
Schalter, Steckdosen, Verteilerdosen etc.) sind so
auszuführen,
dass sie dauerhaft gegen mechanische Beschädigungen
geschützt und optisch geordnet montiert sind.

Die Installation ist nach den allgemein anerkannten
Regeln der
Technik, insbesondere DIN VDE 0100 ff., DIN 18015, und
den
jeweiligen Herstellervorgaben auszuführen.

Leitungsführungen sind geradlinig, parallel zu
Raumkanten oder
Bauteilen zu verlegen. Abstände und Befestigungen sind
einheitlich und fluchtgerecht auszuführen.

Sanitärausstattung

Aufputzinstallation

3Stck. Porzellan-Handwaschbecken, Farbe sanitärweiß,
mit
Dreihandmischbatterie für Kalt-/Warmwasser,
Geruchverschluss, incl. Kristallglas-Spiegel, Kst.
Ablage,
Kst.-Handtuchhaken

3Stck. Kunststoff-Duschkabine 800/800 mm,
Geruchverschluss,
mit Stand- und Schlauchbrause, Einhandmischbatterie und
Duschvorhang

1Stck. Gully (Notablauf) mit mechanischem
Geruchsverschluss
,wird an die Abfluss-Leitung angeschlossen

Abwasserentlüftung durch Wand

Zu-und Abwasser durch Wand

Rohrleitungen und Abflussleitungen als
Sichtinstallation,
Montage in optisch einwandfreier Ausführung, parallele
Leitungsführung, keine Kreuzungen. Die Leitungen sind
so zu
montieren, dass sie gegen Beschädigungen durch Nutzung,
Reinigung, Transport und Montage innerhalb des
Containerraums geschützt sind. Die Art des Schutzes
ist vom
Auftragnehmer so zu wählen, dass Wartung und Inspektion
weiterhin möglich bleiben.

*Hinweis*
jeweils!

Elektro-Installation: nach VDE 0100, 400/230 V,

Aufputzinstallation

LED-Rundleuchten feuchtraumgeschützt geignet für die
Raumnutzung, Anzahl nach Lichtberechnung des AN,
Lichtschalter/ Serienschalter, feuchtraumgeschützt,
Alpinweiß,
Anzahl nach Berechnung des AN
Alle Leuchten Lichtfarbe warmweiß 3000k

2Stck. Steckdose 230 V am Waschbecken, Alpinweiß,
feuchtraumgeschützt, ca. 1400 mm OKFF

1Stck. Steckdose 230 V am Lichtschalter, Alpinweiß,
feuchtraumgeschützt.

Steckdosen für elektrische
Heizungen,feuchtraumgeschützt,
extra abgesichert, Alpinweiß, Anzahl nach Berechnung
des AN,
geeigenet für die Raumnutzung.

Elektro-Heizkonvektoren mit stufenlosem
Temperaturwähler
und Thermostat, Anzahl, Position, und Leistung nach
Berechnung des AN, geeigenet für die Raumnutzung.

Untertischgerät für zwei Waschbecken, stufenlos von
ca. 35 -
85 °C einstellbare Temperatur, incl. Festanschluss

Leitungsführung durch Wand

Der Auftragnehmer hat geeignete Schutzmaßnahmen (z. B.
Installationskanäle, Schutzrohre, erhöhte Verlegung)
vorzusehen, um eine Beschädigung durch Reinigung,
Transport, Nutzung oder Montagearbeiten zu verhindern.

Alle sichtbaren Aufputzinstallationen (Leitungen,
Kabelkanäle,
Schalter, Steckdosen, Verteilerdosen etc.) sind so
auszuführen,
dass sie dauerhaft gegen mechanische Beschädigungen
geschützt und optisch geordnet montiert sind.

Die Installation ist nach den allgemein anerkannten
Regeln der
Technik, und den jeweiligen Herstellervorgaben
auszuführen.

Leitungsführungen sind geradlinig, parallel zu
Raumkanten oder
Bauteilen zu verlegen. Abstände und Befestigungen sind
einheitlich und fluchtgerecht auszuführen.

Sanitärausstattung

Aufputzinstallation

2Stck. Porzellan-Handwaschbecken, Farbe sanitärweiß,
mit
Dreihandmischbatterie für Kalt-/Warmwasser,
Geruchverschluss, incl. Kristallglas-Spiegel, Kst.
Ablage,

3 Stck. Porzellanurinal mit Geruchverschluss und Spüler

2 Stck. Schamwand

1Stck. Gully (Notablauf) mit mechanischem
Geruchsverschluss
,wird an die Abfluss-Leitung angeschlossen

2 Stck. Porzellan-Tiefspül-Toilette, stehend, Farbe
sanitärweiß,
Kst .- WC-Brille mit Deckel, Spülkasten, Papierhalter
und
Mantelhaken

2 Stck. WC-Kabine mit Holzinnentür ca. 665/1800 mm,
weiß,
mit Wabeneinlage, Oberfläche mit PVC Folie beschichtet,
Schloss mit Frei/Besetzt-Beschlag, mit Boden- und
Deckenfreiheit, Trennwand aus kunststoffbeschichteten
Spanplatten mit Stahlrahmen, weiß lackiert

Abwasserentlüftung durch Wand

Zu-und Abwasser durch Wand

Rohrleitungen und Abflussleitungen als
Sichtinstallation,
Montage in optisch einwandfreier Ausführung, parallele
Leitungsführung, keine Kreuzungen. Die Leitungen sind
so zu
montieren, dass sie gegen Beschädigungen durch Nutzung,
Reinigung, Transport und Montage innerhalb des
Containerraums geschützt sind. Die Art des Schutzes
ist vom
Auftragnehmer so zu wählen, dass Wartung und Inspektion
weiterhin möglich bleiben.

*Hinweis*
jeweils!

Elektro-Installation: nach VDE 0100, 400/230 V,

Aufputzinstallation

LED-Langfeldleuchten mit Wanne/ LED-Rundleuchten
geignet
für die Raumnutzung, Anzahl nach Lichtberechnung des
AN,
Lichtschalter/ Serienschalter, feuchtraumgeschützt,
Alpinweiß,
Anzahl nach Berechnung des AN
Alle Leuchten Lichtfarbe warmweiß 3000k

1Stck. Steckdose 230 V am Lichtschalter, Alpinweiß,
feuchtraumgeschützt.
1Stck. Steckdose 230 V am Einganszarge zum Duschraum,
Hohe wie Lichtschalter, Alpinweiß, feuchtraumgeschützt.

Steckdosen für elektrische
Heizungen,feuchtraumgeschützt,
extra abgesichert, Alpinweiß, Anzahl nach Berechnung
des AN,
geeigenet für die Raumnutzung.

Elektro-Heizkonvektoren mit stufenlosem
Temperaturwähler
und Thermostat, Anzahl, Position, und Leistung nach
Berechnung des AN, geeigenet für die Raumnutzung.

Leitungsführung durch Wand

Der Auftragnehmer hat geeignete Schutzmaßnahmen (z. B.
Installationskanäle, Schutzrohre, erhöhte Verlegung)
vorzusehen, um eine Beschädigung durch Reinigung,
Transport, Nutzung oder Montagearbeiten zu verhindern.

Alle sichtbaren Aufputzinstallationen (Leitungen,
Kabelkanäle,
Schalter, Steckdosen, Verteilerdosen etc.) sind so
auszuführen,
dass sie dauerhaft gegen mechanische Beschädigungen
geschützt und optisch geordnet montiert sind.

Die Installation ist nach den allgemein anerkannten
Regeln der
Technik, und den jeweiligen Herstellervorgaben
auszuführen.

Leitungsführungen sind geradlinig, parallel zu
Raumkanten oder
Bauteilen zu verlegen. Abstände und Befestigungen sind
einheitlich und fluchtgerecht auszuführen.

Sanitärausstattung

keine

*Hinweis*
Elektro-Installation: nach VDE 0100, 400/230 V,

Aufputzinstallation

LED-Rundleuchten feuchtraumgeschützt geignet für die
Raumnutzung, Anzahl nach Lichtberechnung des AN,
Lichtschalter/ Serienschalter, feuchtraumgeschützt,
Alpinweiß,
Anzahl nach Berechnung des AN
Alle Leuchten Lichtfarbe warmweiß 3000k

1Stck. Steckdose 230 V am Waschbecken, Alpinweiß,
feuchtraumgeschützt, ca. 1400 mm OKFF

1Stck. Steckdose 230 V am Lichtschalter, Alpinweiß,
feuchtraumgeschützt.

Steckdosen für elektrische
Heizungen,feuchtraumgeschützt,
extra abgesichert, Alpinweiß, Anzahl nach Berechnung
des AN,
geeigenet für die Raumnutzung.

Elektro-Heizkonvektoren mit stufenlosem
Temperaturwähler
und Thermostat, Anzahl, Position, und Leistung nach
Berechnung des AN, geeigenet für die Raumnutzung.

Untertischgerät für ein Waschbecken, stufenlos von ca.
35 - 85
°C einstellbare Temperatur, incl. Festanschluss

1Stck. Wandventilator, AWB 100, 90 m³/h, Wandöffnung
ca. DN
100, gesteuert über Schalter, geeignet für die
Raumnutzung.Die
Abluftleitung soll über den Raum Dusche-03 nach Außen
Abgeführt werden.

Leitungsführung durch Wand

Der Auftragnehmer hat geeignete Schutzmaßnahmen (z. B.
Installationskanäle, Schutzrohre, erhöhte Verlegung)
vorzusehen, um eine Beschädigung durch Reinigung,
Transport, Nutzung oder Montagearbeiten zu verhindern.

Alle sichtbaren Aufputzinstallationen (Leitungen,
Kabelkanäle,
Schalter, Steckdosen, Verteilerdosen etc.) sind so
auszuführen,
dass sie dauerhaft gegen mechanische Beschädigungen
geschützt und optisch geordnet montiert sind.

Die Installation ist nach den allgemein anerkannten
Regeln der
Technik, und den jeweiligen Herstellervorgaben
auszuführen.

Leitungsführungen sind geradlinig, parallel zu
Raumkanten oder
Bauteilen zu verlegen. Abstände und Befestigungen sind
einheitlich und fluchtgerecht auszuführen.

Sanitärausstattung

Aufputzinstallation

1Stck. Porzellan-Handwaschbecken, Farbe sanitärweiß,
mit
Dreihandmischbatterie für Kalt-/Warmwasser,
Geruchverschluss, incl. Kristallglas-Spiegel, Kst.
Ablage,

2 Stck. Porzellan-Tiefspül-Toilette, stehend, Farbe
sanitärweiß,
Kst .- WC-Brille mit Deckel, Spülkasten, Papierhalter
und
Mantelhaken

2 Stck. WC-Kabine mit Holzinnentür ca. 665/1800 mm,
weiß,
mit Wabeneinlage, Oberfläche mit PVC Folie beschichtet,
Schloss mit Frei/Besetzt-Beschlag, mit Boden- und
Deckenfreiheit, Trennwand aus kunststoffbeschichteten
Spanplatten mit Stahlrahmen, weiß lackiert

Abwasserentlüftung durch Wand

Zu-und Abwasser durch Wand

Rohrleitungen und Abflussleitungen als
Sichtinstallation,
Montage in optisch einwandfreier Ausführung, parallele
Leitungsführung, keine Kreuzungen. Die Leitungen sind
so zu
montieren, dass sie gegen Beschädigungen durch Nutzung,
Reinigung, Transport und Montage innerhalb des
Containerraums geschützt sind. Die Art des Schutzes
ist vom
Auftragnehmer so zu wählen, dass Wartung und Inspektion
weiterhin möglich bleiben.

*Hinweis*
Elektro-Installation: nach VDE 0100, 400/230 V,

Aufputzinstallation

LED-Rundleuchten feuchtraumgeschützt geignet für die
Raumnutzung, Anzahl nach Lichtberechnung des AN,
Lichtschalter/ Serienschalter, feuchtraumgeschützt,
Alpinweiß,
Anzahl nach Berechnung des AN
Alle Leuchten Lichtfarbe warmweiß 3000k

2Stck. Steckdose 230 V am Waschbecken, Alpinweiß,
feuchtraumgeschützt, ca. 1400 mm OKFF

1Stck. Steckdose 230 V am Lichtschalter, Alpinweiß,
feuchtraumgeschützt.

Steckdosen für elektrische Heizungen,
feuchtraumgeschützt,
extra abgesichert, Alpinweiß, feuchtraumgeschützt,
Anzahl nach
Berechnung des AN

Elektro-Heizkonvektoren mit stufenlosem
Temperaturwähler
und Thermostat, Anzahl, Position, und Leistung nach
Berechnung des AN, geeignet für die Raumnutzung.

Elektro-Boiler nach Wahl des AN. Anzahl, Bauart und
Demensioierung Nach Berechnung des AN,
Sicherungsthermostat, Frostsicherung, Aufstellung auf
der
Aufstellfläche gem. Grundrisszeichnung, geeignet für
die
Raumnutzung.

1Stck. Wandventilator, AWB 100, 90 m³/h, Wandöffnung
ca. DN
100, gesteuert über Schalter, geeignet für die
Raumnutzung.

Leitungsführung durch Wand

Der Auftragnehmer hat geeignete Schutzmaßnahmen (z. B.
Installationskanäle, Schutzrohre, erhöhte Verlegung)
vorzusehen, um eine Beschädigung durch Reinigung,
Transport, Nutzung oder Montagearbeiten zu verhindern.

Alle sichtbaren Aufputzinstallationen (Leitungen,
Kabelkanäle,
Schalter, Steckdosen, Verteilerdosen etc.) sind so
auszuführen,
dass sie dauerhaft gegen mechanische Beschädigungen
geschützt und optisch geordnet montiert sind.

Die Installation ist nach den allgemein anerkannten
Regeln der
Technik, insbesondere DIN VDE 0100 ff., DIN 18015, und
den
jeweiligen Herstellervorgaben auszuführen.

Leitungsführungen sind geradlinig, parallel zu
Raumkanten oder
Bauteilen zu verlegen. Abstände und Befestigungen sind
einheitlich und fluchtgerecht auszuführen.

Sanitärausstattung

Aufputzinstallation

2Stck. Porzellan-Handwaschbecken, Farbe sanitärweiß,
mit
Dreihandmischbatterie für Kalt-/Warmwasser,
Geruchverschluss, incl. Kristallglas-Spiegel, Kst.
Ablage,
Kst.-Handtuchhaken

2Stck. Kunststoff-Duschkabine 800/800 mm,
Geruchverschluss,
mit Stand- und Schlauchbrause, Einhandmischbatterie und
Duschvorhang

1Stck. Gully (Notablauf) mit mechanischem
Geruchsverschluss
,wird an die Abfluss-Leitung angeschlossen

Abwasserentlüftung durch Wand

Zu-und Abwasser durch Wand

Rohrleitungen und Abflussleitungen als
Sichtinstallation,
Montage in optisch einwandfreier Ausführung, parallele
Leitungsführung, keine Kreuzungen. Die Leitungen sind
so zu
montieren, dass sie gegen Beschädigungen durch Nutzung,
Reinigung, Transport und Montage innerhalb des
Containerraums geschützt sind. Die Art des Schutzes
ist vom
Auftragnehmer so zu wählen, dass Wartung und Inspektion
weiterhin möglich bleiben.

*Hinweis*
jeweils!

Elektro-Installation: nach VDE 0100, 400/230 V,

Aufputzinstallation

LED-Rundleuchten geignet für die Raumnutzung, Anzahl
nach
Lichtberechnung des AN,Schaltung über Präsenzmelder
, Anzahl nach Berechnung des AN
Alle Leuchten Lichtfarbe warmweiß 3000k

1Stck. Steckdose 230 V, Alpinweiß,ca. 300 mm OKFF

1Stck hinterleuchtete LED-Fluchtwegschilder über die
Tür zum
Flur, integrierten Akku, der bei Stromausfall die
Notbeleuchtung
sicherstellt.

Leitungsführung durch Wand

Der Auftragnehmer hat geeignete Schutzmaßnahmen (z. B.
Installationskanäle, Schutzrohre, erhöhte Verlegung)
vorzusehen, um eine Beschädigung durch Reinigung,
Transport, Nutzung oder Montagearbeiten zu verhindern.

Alle sichtbaren Aufputzinstallationen (Leitungen,
Kabelkanäle,
Schalter, Steckdosen, Verteilerdosen etc.) sind so
auszuführen,
dass sie dauerhaft gegen mechanische Beschädigungen
geschützt und optisch geordnet montiert sind.

Die Installation ist nach den allgemein anerkannten
Regeln der
Technik, und den jeweiligen Herstellervorgaben
auszuführen.

Leitungsführungen sind geradlinig, parallel zu
Raumkanten oder
Bauteilen zu verlegen. Abstände und Befestigungen sind
einheitlich und fluchtgerecht auszuführen.

Sanitärausstattung

keine

*Hinweis*
jeweils!

Elektro-Installation: nach VDE 0100, 400/230 V,

Aufputzinstallation

LED-Langfeldleuchten mit Wanne geignet für die
Raumnutzung,
Anzahl nach Lichtberechnung des AN, Lichtschalter/
Serienschalter, Alpinweiß, Anzahl nach Berechnung des
AN
Alle Leuchten Lichtfarbe warmweiß 3000k

Inverter-Splitklimageräte geignet für die Raumnutzung
mit
Wärmepumpenfunktion zum effizienten Heizen mit
erneuerbarer Energie (Umgebungswärme)
bestehten jeweils aus 1 Außengerät und 1 Innengerät,
als
Wandgerät mit IR  Fernbedienung, ohne Kondensatpumpe >
Kondenswasser wird mit Gefälle durch Regenablauf
abgeführt.
Anzahl, Position, Leistung sowie die Elektroanschlüsse
der
Geräte sind nach Berechnung der AN

1Stck. Steckdose 230 V am Lichtschalter, Alpinweiß.

1Stck. Steckdose 230 V, Alpinweiß,ca. 1.100 mm OKFF
(Snackautomat), extra abgesichert,

Elektro-Installation im Bereich der Küchenzeile (Die
Position wird im Zuge der Freigabe der Werksplanung
durch AG vorgegeben):

2Stck. Doppelsteckdose 2x 230 V, Alpinweiß, ca. 1.100
mm
OKFF im Bereich Arbeitsplatte

1Stck. Steckdose 230 V, Alpinweiß,ca. 1.100 mm OKFF im
Bereich Arbeitsplatte (Mikrowelle)

1Stck. Steckdose 230 V, Alpinweiß,ca. 1.100 mm OKFF im
Bereich Arbeitsplatte (Wasserspender)

1Stck. Doppelsteckdose 2x 230 V, Alpinweiß, ca. 300 mm
OKFF im Bereich Spülmaschiene extra abgesichert,
feuchtraumgeschützt

1Stck. Steckdose 230 V, Alpinweiß,ca. 300 mm OKFF im
Bereich Arbeitsplatte (Untertischgerät),
feuchtraumgeschützt

Leitungsführung durch Wand

Der Auftragnehmer hat geeignete Schutzmaßnahmen (z. B.
Installationskanäle, Schutzrohre, erhöhte Verlegung)
vorzusehen, um eine Beschädigung durch Reinigung,
Transport, Nutzung oder Montagearbeiten zu verhindern.

Alle sichtbaren Aufputzinstallationen (Leitungen,
Kabelkanäle,
Schalter, Steckdosen, Verteilerdosen etc.) sind so
auszuführen,
dass sie dauerhaft gegen mechanische Beschädigungen
geschützt und optisch geordnet montiert sind.

Die Installation ist nach den allgemein anerkannten
Regeln der
Technik, insbesondere DIN VDE 0100 ff., DIN 18015, und
den
jeweiligen Herstellervorgaben auszuführen.

Leitungsführungen sind geradlinig, parallel zu
Raumkanten oder
Bauteilen zu verlegen. Abstände und Befestigungen sind
einheitlich und fluchtgerecht auszuführen.

Sanitärausstattung
im Bereich der Küchenzeile (Die Position wird im Zuge
der
Freigabe der Werksplanung durch AG vorgegeben):

Aufputzinstallation

Für den Wasserspender wird zusätzlich ein TW Anschluss
mit
Eckventil benötigt.
Für die Spülmaschine wird zusätzlich ein TW Anschluss
mit
Eckventil
Wasserabläufe für Spüle + Spülmaschine sind
einzuplanen.

Abwasserentlüftung durch Wand

Zu-und Abwasser durch Wand

Rohrleitungen und Abflussleitungen als
Sichtinstallation,
Montage in optisch einwandfreier Ausführung, parallele
Leitungsführung, keine Kreuzungen. Die Leitungen sind
so zu
montieren, dass sie gegen Beschädigungen durch Nutzung,
Reinigung, Transport und Montage innerhalb des
Containerraums geschützt sind. Die Art des Schutzes
ist vom
Auftragnehmer so zu wählen, dass Wartung und Inspektion
weiterhin möglich bleiben.

*Hinweis*
Elektro-Installation: nach VDE 0100, 400/230 V,

Aufputzinstallation

LED-Rundleuchten Dimmbar geignet für die Raumnutzung,
Anzahl nach Lichtberechnung des AN, Lichtschalter/
Serienschalter Dimmbar, Alpinweiß, Anzahl nach
Berechnung
des AN
Alle Leuchten Lichtfarbe warmweiß 3000k

1Stck. Steckdose 230 V am Waschbecken, Alpinweiß,
feuchtraumgeschützt, ca. 1400 mm OKFF

1Stck. Steckdose 230 V am Lichtschalter, Alpinweiß.

1Stck. Doppelsteckdose 2x 230 V, Alpinweiß, ca. 300 mm
OKFF

Steckdosen für elektrische Heizungen, extra
abgesichert,
Alpinweiß, Anzahl nach Berechnung des AN, geeigenet
für die
Raumnutzung.

Elektro-Heizkonvektoren mit stufenlosem
Temperaturwähler
und Thermostat, Anzahl, Position, und Leistung nach
Berechnung des AN, geeigenet für die Raumnutzung.

Untertischgerät für ein Waschbecken, stufenlos von ca.
35 - 85
°C einstellbare Temperatur, incl. Festanschluss

Leitungsführung durch Wand

Der Auftragnehmer hat geeignete Schutzmaßnahmen (z. B.
Installationskanäle, Schutzrohre, erhöhte Verlegung)
vorzusehen, um eine Beschädigung durch Reinigung,
Transport, Nutzung oder Montagearbeiten zu verhindern.

Alle sichtbaren Aufputzinstallationen (Leitungen,
Kabelkanäle,
Schalter, Steckdosen, Verteilerdosen etc.) sind so
auszuführen,
dass sie dauerhaft gegen mechanische Beschädigungen
geschützt und optisch geordnet montiert sind.

Die Installation ist nach den allgemein anerkannten
Regeln der
Technik, und den jeweiligen Herstellervorgaben
auszuführen.

Leitungsführungen sind geradlinig, parallel zu
Raumkanten oder
Bauteilen zu verlegen. Abstände und Befestigungen sind
einheitlich und fluchtgerecht auszuführen.

Sanitärausstattung

Aufputzinstallation

1Stck. Porzellan-Handwaschbecken, Farbe sanitärweiß,
mit
Dreihandmischbatterie für Kalt-/Warmwasser,
Geruchverschluss, incl. Kristallglas-Spiegel, Kst.
Ablage,

Abwasserentlüftung durch Wand

Zu-und Abwasser durch Wand

Rohrleitungen und Abflussleitungen als
Sichtinstallation,
Montage in optisch einwandfreier Ausführung, parallele
Leitungsführung, keine Kreuzungen. Die Leitungen sind
so zu
montieren, dass sie gegen Beschädigungen durch Nutzung,
Reinigung, Transport und Montage innerhalb des
Containerraums geschützt sind. Die Art des Schutzes
ist vom
Auftragnehmer so zu wählen, dass Wartung und Inspektion
weiterhin möglich bleiben.

*Hinweis*
Elektro-Installation: nach VDE 0100, 400/230 V,

Aufputzinstallation

LED-Langfeldleuchten mit Wanne feuchtraumgeschützt
geignet
für die Raumnutzung, Anzahl nach Lichtberechnung des
AN,
Lichtschalter/ Serienschalter, feuchtraumgeschützt,
Alpinweiß,
Anzahl nach Berechnung des AN
Alle Leuchten Lichtfarbe warmweiß 3000k

1Stck. Steckdose 230 V am Lichtschalter, Alpinweiß,
feuchtraumgeschützt.

Steckdosen für elektrische
Heizungen,feuchtraumgeschützt,
extra abgesichert, Alpinweiß, Anzahl nach Berechnung
des AN,
geeigenet für die Raumnutzung.

Elektro-Heizkonvektoren mit stufenlosem
Temperaturwähler
und Thermostat, Anzahl, Position, und Leistung nach
Berechnung des AN, geeigenet für die Raumnutzung.

Untertischgerät für Ausgusbecken, stufenlos von ca. 35
- 85 °C
einstellbare Temperatur, incl. Festanschluss

Leitungsführung durch Wand

Der Auftragnehmer hat geeignete Schutzmaßnahmen (z. B.
Installationskanäle, Schutzrohre, erhöhte Verlegung)
vorzusehen, um eine Beschädigung durch Reinigung,
Transport, Nutzung oder Montagearbeiten zu verhindern.

Alle sichtbaren Aufputzinstallationen (Leitungen,
Kabelkanäle,
Schalter, Steckdosen, Verteilerdosen etc.) sind so
auszuführen,
dass sie dauerhaft gegen mechanische Beschädigungen
geschützt und optisch geordnet montiert sind.

Die Installation ist nach den allgemein anerkannten
Regeln der
Technik, und den jeweiligen Herstellervorgaben
auszuführen.

Leitungsführungen sind geradlinig, parallel zu
Raumkanten oder
Bauteilen zu verlegen. Abstände und Befestigungen sind
einheitlich und fluchtgerecht auszuführen.

Sanitärausstattung

Aufputzinstallation

1Stck.Stahlausgussbecken, weiss, mit Überlauf und
Geruchverschluss - 495 x 370 x 297
Beschreibung:
Material: aus glasiertem Stahl (innen und außen
glasiert)
Kunststoffumrandung schwarz
Farbe: weiß
Mit Ablaufventil: ja
Mit Überlauf: ja

Wandarmatur für Kalt-/Warmwasser, Geruchverschluss,
geeigenet für Ausgusbecken

1Stck. Gully (Notablauf) mit mechanischem
Geruchsverschluss
,wird an die Abfluss-Leitung angeschlossen

Abwasserentlüftung durch Wand

Zu-und Abwasser durch Wand

Rohrleitungen und Abflussleitungen als
Sichtinstallation,
Montage in optisch einwandfreier Ausführung, parallele
Leitungsführung, keine Kreuzungen. Die Leitungen sind
so zu
montieren, dass sie gegen Beschädigungen durch Nutzung,
Reinigung, Transport und Montage innerhalb des
Containerraums geschützt sind. Die Art des Schutzes
ist vom
Auftragnehmer so zu wählen, dass Wartung und Inspektion
weiterhin möglich bleiben.

*Hinweis*
Elektro-Installation: nach VDE 0100, 400/230 V,

Aufputzinstallation

Inverter-Splitklimageräte geignet für die Raumnutzung
mit
Wärmepumpenfunktion zum effizienten Heizen mit
erneuerbarer Energie (Umgebungswärme)
bestehten jeweils aus 1 Außengerät und 1 Innengerät,
als
Wandgerät mit IR  Fernbedienung, ohne Kondensatpumpe >
Kondenswasser wird mit Gefälle durch Regenablauf
abgeführt.
Anzahl, Position, Leistung sowie die Elektroanschlüsse
der
Geräte sind nach Berechnung der AN

LED-Rundleuchten geignet für die Raumnutzung, Anzahl
nach
Lichtberechnung des AN, Lichtschalter/ Serienschalter,
Alpinweiß, Anzahl nach Berechnung des AN
Alle Leuchten Lichtfarbe warmweiß 3000k

1Stck. Steckdose 230 V am Lichtschalter, Alpinweiß.

2Stck. Doppelsteckdose 1x 230 V, Alpinweiß, ca. 300 mm
OKFF

im Bereich der Arbeitsplätze:

Die Installation erfolgt  im Bereich der Arbeitsplätze
in Aufputz
im 200 mm Brüstungskanal, Farbe weiß, halogenfrei, Alle
Materialien müssen halogenfrei, schwer entflammbar und
für
den vorgesehenen Einsatzbereich zugelassen sein.

4Stck. Doppelsteckdose 2x 230 V, Alpinweiß
4Stck. Duplex-Netzwerkdosen RJ45, Alpinweiß

Verkabelung mit Duplex-Datenleitung Cat.7, sternförmig
zum
vorgesehenen Verteilpunkt im Serverraum. Die
Datenleitungen
sind mit ausreichender Reservelänge im Serverraum
vorzusehen, um eine flexible bauseitige Montage des
Serverschranks zu gewährleisten.
Alle EDV-Leitungen sind eindeutig zu beschriften

Durchführung der Installation gemäß DIN EN 50173, DIN
EN
50174 und den jeweils gültigen VDE-Vorschriften.

Leitungsführung durch Wand

Der Auftragnehmer hat geeignete Schutzmaßnahmen (z. B.
Installationskanäle, Schutzrohre, erhöhte Verlegung)
vorzusehen, um eine Beschädigung durch Reinigung,
Transport, Nutzung oder Montagearbeiten zu verhindern.

Alle sichtbaren Aufputzinstallationen (Leitungen,
Kabelkanäle,
Schalter, Steckdosen, Verteilerdosen etc.) sind so
auszuführen,
dass sie dauerhaft gegen mechanische Beschädigungen
geschützt und optisch geordnet montiert sind.

Die Installation ist nach den allgemein anerkannten
Regeln der
Technik, und den jeweiligen Herstellervorgaben
auszuführen.

Leitungsführungen sind geradlinig, parallel zu
Raumkanten oder
Bauteilen zu verlegen. Abstände und Befestigungen sind
einheitlich und fluchtgerecht auszuführen.

Sanitärausstattung
 keine

*Hinweis*
Elektro-Installation: nach VDE 0100, 400/230 V,

Aufputzinstallation

LED-Langfeldleuchten mit Wanne geignet für die
Raumnutzung,
Anzahl nach Lichtberechnung des AN, Schaltung über
5Stck
Präsenzmelder mit entsprechender Verteilung im Flurraum
, Alpinweiß.
Alle Leuchten Lichtfarbe warmweiß 3000k

Steckdosen für elektrische Heizungen, extra
abgesichert,
Alpinweiß, Anzahl nach Berechnung des AN, geeigenet
für die
Raumnutzung.

Elektro-Heizkonvektoren mit stufenlosem
Temperaturwähler
und Thermostat, Anzahl, Position, und Leistung nach
Berechnung des AN, geeigenet für die Raumnutzung.

3Stck. Doppelsteckdose 1x 230 V, Alpinweiß, ca. 300 mm
OKFF

2Stck hinterleuchtete LED-Notausschild über die
Notausgänge,integrierten Akku, der bei Stromausfall die
Notbeleuchtung sicherstellt.

2Stck hinterleuchtete LED-Fluchtwegschild über die
Notausgänge,integrierten Akku, der bei Stromausfall die
Notbeleuchtung sicherstellt.

Für die Zeiterfassung:
je Eingang an der Wand 1Stck. Duplex-Netzwerkdosen
RJ45,
Alpinweiß

Verkabelung mit Duplex-Datenleitung Cat.7, sternförmig
zum
vorgesehenen Verteilpunkt im Serverraum. Die
Datenleitungen
sind mit ausreichender Reservelänge im Serverraum
vorzusehen, um eine flexible bauseitige Montage des
Serverschranks zu gewährleisten.
Alle EDV-Leitungen sind eindeutig zu beschriften

Durchführung der Installation gemäß DIN EN 50173, DIN
EN
50174 und den jeweils gültigen VDE-Vorschriften.

Für das WLAN:
 je Eingang 1Stck. Steckdose 230 V, Alpinweiß,
 je Eingang 2Stck. Duplex-Netzwerkdosen RJ45, Alpinweiß

Verkabelung mit Duplex-Datenleitung Cat.7, sternförmig
zum
vorgesehenen Verteilpunkt im Serverraum. Die
Datenleitungen
sind mit ausreichender Reservelänge im Serverraum
vorzusehen, um eine flexible bauseitige Montage des
Serverschranks zu gewährleisten.

Durchführung der Installation gemäß DIN EN 50173, DIN
EN
50174 und den jeweils gültigen VDE-Vorschriften.

Leitungsführung durch Wand

Der Auftragnehmer hat geeignete Schutzmaßnahmen (z. B.
Installationskanäle, Schutzrohre, erhöhte Verlegung)
vorzusehen, um eine Beschädigung durch Reinigung,
Transport, Nutzung oder Montagearbeiten zu verhindern.

Alle sichtbaren Aufputzinstallationen (Leitungen,
Kabelkanäle,
Schalter, Steckdosen, Verteilerdosen etc.) sind so
auszuführen,
dass sie dauerhaft gegen mechanische Beschädigungen
geschützt und optisch geordnet montiert sind.

Die Installation ist nach den allgemein anerkannten
Regeln der
Technik, und den jeweiligen Herstellervorgaben
auszuführen.

Leitungsführungen sind geradlinig, parallel zu
Raumkanten oder
Bauteilen zu verlegen. Abstände und Befestigungen sind
einheitlich und fluchtgerecht auszuführen.

Sanitärausstattung
 keine

*Hinweis*
Elektro-Installation: nach VDE 0100, 400/230 V,

Aufputzinstallation

LED-Rundleuchten geignet für die Raumnutzung, Anzahl
nach
Lichtberechnung des AN, Lichtschalter/ Serienschalter,
Alpinweiß, Anzahl nach Berechnung des AN
Alle Leuchten Lichtfarbe warmweiß 3000k

Die Installation erfolgt in Aufputz im 300 mm
Brüstungskanal,
Farbe weiß, halogenfrei, Alle Materialien müssen
halogenfrei,
schwer entflammbar und für den vorgesehenen
Einsatzbereich
zugelassen sein.

1Stck. Doppelsteckdose 2x 230 V, Alpinweiß,extra
abgesichert,
Für Serverschrank
1Stck. Doppelsteckdose 1x 230 V, Alpinweiß (Kopierer/
Drucker)
1Stck. Duplex-Netzwerkdosen RJ45, Alpinweiß (Kopierer/
Drucker)

Verkabelung mit Duplex-Datenleitung Cat.7, sternförmig
zum
vorgesehenen Verteilpunkt im Serverraum. Die
Datenleitungen
sind mit ausreichender Reservelänge im Serverraum
vorzusehen, um eine flexible bauseitige Montage des
Serverschranks zu gewährleisten.
Alle EDV-Leitungen sind eindeutig zu beschriften

Durchführung der Installation gemäß DIN EN 50173, DIN
EN
50174 und den jeweils gültigen VDE-Vorschriften.

Leitungsführung durch Wand

Der Auftragnehmer hat geeignete Schutzmaßnahmen (z. B.
Installationskanäle, Schutzrohre, erhöhte Verlegung)
vorzusehen, um eine Beschädigung durch Reinigung,
Transport, Nutzung oder Montagearbeiten zu verhindern.

Alle sichtbaren Aufputzinstallationen (Leitungen,
Kabelkanäle,
Schalter, Steckdosen, Verteilerdosen etc.) sind so
auszuführen,
dass sie dauerhaft gegen mechanische Beschädigungen
geschützt und optisch geordnet montiert sind.

Die Installation ist nach den allgemein anerkannten
Regeln der
Technik, und den jeweiligen Herstellervorgaben
auszuführen.

Leitungsführungen sind geradlinig, parallel zu
Raumkanten oder
Bauteilen zu verlegen. Abstände und Befestigungen sind
einheitlich und fluchtgerecht auszuführen.

Sanitärausstattung
 keine

*Hinweis*
Elektro-Installation: nach VDE 0100, 400/230 V,

Aufputzinstallation

LED-Langfeldleuchten mit Wanne feuchtraumgeschützt
geignet
für die Raumnutzung, Anzahl nach Lichtberechnung des
AN,
Lichtschalter/ Serienschalter, feuchtraumgeschützt,
Alpinweiß,
Anzahl nach Berechnung des AN
Alle Leuchten Lichtfarbe warmweiß 3000k

1Stck. Steckdose 230 V am Lichtschalter, Alpinweiß,
feuchtraumgeschützt.

1Stck. Doppelsteckdose 2x 230 V, Alpinweiß
1Stck. Duplex-Netzwerkdosen RJ45, Alpinweiß

Verkabelung mit Duplex-Datenleitung Cat.7, sternförmig
zum
vorgesehenen Verteilpunkt im Serverraum. Die
Datenleitungen
sind mit ausreichender Reservelänge im Serverraum
vorzusehen, um eine flexible bauseitige Montage des
Serverschranks zu gewährleisten.
Alle EDV-Leitungen sind eindeutig zu beschriften

Durchführung der Installation gemäß DIN EN 50173, DIN
EN
50174 und den jeweils gültigen VDE-Vorschriften.

Unterverteilung mit Sicherungsautomaten für die
gesamten
Containeranlage, FI - Schutzschalter. Für die
Unterverteilung mit ca. 15% freie Kapatzität für evtl.
Nachrüstungen

Kabeleinführung bauseits durch Boden, vertikaler
Kabelkanal bis zum Verteilerkasten

Kabelführung von Container zu Container im Kabelkanal
unter Decke.

Für Außenbeleuchtung:
Zur Beleuchtung der Außenbereiche sind elektrische
Anschlusspunkte für bauseits gestellte Außenleuchten
vorzusehen.
Die Leitungsführung erfolgt je Gebäudeseite zu einer
UV-beständigen Abzweigdose.
Von dort aus ist die Weiterführung der Installation mit
Leitungstyp NYM-J 5x2,5 mm² bis zu den jeweiligen
Leuchten
sicherzustellen.

Die jeweilige Einspeisung ist mit einer vorgeschalteten
Sicherung im UV-Bereich auszuführen.
Für jeden Ein- und Ausgang ist eine Feuchtraumleuchte
(Länge
ca. 150 cm, Leistung ca. 20 W, unter Glasdach montiert)
vorzusehen und betriebsfertig anzuschließen.

Leitungsführung durch Wand

Der Auftragnehmer hat geeignete Schutzmaßnahmen (z. B.
Installationskanäle, Schutzrohre, erhöhte Verlegung)
vorzusehen, um eine Beschädigung durch Reinigung,
Transport, Nutzung oder Montagearbeiten zu verhindern.

Alle sichtbaren Aufputzinstallationen (Leitungen,
Kabelkanäle,
Schalter, Steckdosen, Verteilerdosen etc.) sind so
auszuführen,
dass sie dauerhaft gegen mechanische Beschädigungen
geschützt und optisch geordnet montiert sind.

Die Installation ist nach den allgemein anerkannten
Regeln der
Technik, und den jeweiligen Herstellervorgaben
auszuführen.

Leitungsführungen sind geradlinig, parallel zu
Raumkanten oder
Bauteilen zu verlegen. Abstände und Befestigungen sind
einheitlich und fluchtgerecht auszuführen.

Sanitärausstattung

Aufputzinstallation

Frostschutzmaßnahmen

1Stck.Stahlausgussbecken, weiss, mit Überlauf und
Geruchverschluss - 495 x 370 x 297
Beschreibung:
Material: aus glasiertem Stahl (innen und außen
glasiert)
Kunststoffumrandung schwarz
Farbe: weiß
Mit Ablaufventil: ja
Mit Überlauf: ja

Wandarmatur für Kaltwasser, Geruchverschluss,
geeigenet für
Ausgusbecken

1Stck. Gully (Notablauf) mit mechanischem
Geruchsverschluss
,wird an die Abfluss-Leitung angeschlossen

Abwasserentlüftung durch Wand

Zu-und Abwasser durch Wand

Rohrleitungen und Abflussleitungen als
Sichtinstallation,
Montage in optisch einwandfreier Ausführung, parallele
Leitungsführung, keine Kreuzungen. Die Leitungen sind
so zu
montieren, dass sie gegen Beschädigungen durch Nutzung,
Reinigung, Transport und Montage innerhalb des
Containerraums geschützt sind. Die Art des Schutzes
ist vom
Auftragnehmer so zu wählen, dass Wartung und Inspektion
weiterhin möglich bleiben.

Die Wasserversorgung der Containeranlage ist
vollständig
herzustellen, betriebsbereit zu installieren und an die
bauseitigen Versorgungsanschlüsse anzuschließen.
Alle Installationen sind gemäß den anerkannten Regeln
der
Technik, den DIN- und DVGW-Vorschriften sowie den
örtlichen Wasserwerksanforderungen auszuführen.

Die Trinkwassereinführung erfolgt bauseits durch Boden

Die Trinkwasserversorgung aller Sanitärbereiche erfolgt
über den Technikraum

Kabelführung von Container zu Container unter Decke.

Die Trinkwasserinstallation für alle Sanitärbereiche
(z. B.
WC-Container, Duschcontainer, Küchenzeilen) aus
korrosionsbeständigem Material (z. B.
Mehrschichtverbundrohr
oder Edelstahl).

Leitungsführung innerhalb der Container sowie
Verbindung
zwischen Containern nach Planung des AN.

Absperr- und Entleerarmaturen an geeigneten Stellen
vorsehen.

Druckprüfung und Desinfektion der Trinkwasseranlage vor
Inbetriebnahme.

Frostschutzmaßnahmen für alle außenliegenden
Leitungsabschnitte (z. B. Begleitheizung oder Dämmung).

Die komplette Wasserversorgung ist so auszuführen,
dass ein
sicherer, hygienischer und wartungsarmer Betrieb der
Containeranlage gewährleistet ist.
Die Anlage muss den Anforderungen der
Trinkwasserverordnung (TrinkwV) entsprechen.

*Hinweis*
Terminschiene: 2 Wochen nach Auftragserteilung
Erstellung der Werkplanung und Freigabe im Zuge der
Werkplanung der gesamten Containeranlage und unter
dessen Terminbedingungen.

Leistungsumfang:
Sämtliche Leistungen verstehen sich einschließlich
Lieferung und Einbau / Montage aller erforderlichen
Materialien,
etc. und den notwendigen Anschlussarbeiten der
Einbaugegenstände.

**02.1 Anlieferung, Aufbau, Innenausbau inkl. Überlassung**
Containeranlage gem. der
Planunterlagen sowie der vorherigen Beschreibung der
Containeranlagen und der zu erstellenden freigegebenen
Werkplanzeichnungen auf die Baustelle liefern,
aufbauen und
für die vorgesehene Nutzung fertigstellen, inkl.
sämtlicher
interner Bau- und Installationsarbeiten. In die
Position sind
ebenfalls die Zugangstreppen/ -Podeste gem. der
örtlichen
Höhenlagen einzukalkulieren.
Die elektrotechnische Verkabelung der Container
untereinander ist zu berücksichtigen.

Erforderliche Kranstellung, Transportkosten sowie
erforderliche
Geräte und Bauhilfsmittel sind in der
Baustelleneinrichtung
einzukalkulieren.
Nach erfolgreicher Abnahme und Inbetriebnahme
Überlassung
der Anlage an den Bauherrn.
Menge: 1,000 psch

**02.2 Kauf der Containeranlage**
Kaufpreis für die gesamten Containeranlage

Verkauf und Überlassung der gesamten Containeranlage
inkl.
Gründungsplatten, Verkabelungen und sonstigen
Anlagenteilen
an die Wirtschaftsbetriebe Duisburg.
Menge: 1,000 St

**02.3 Sachverständigenabnahme für ELT-Einrichtungen**
Herbeiführung der Sachverständigenabnahme für
ELT-Einrichtungen der Containeranlage inkl. Vorlage des
Prüfberichtes:

Prüfbericht elektrische Anlagen (§ 1 und 2 PrüfVO NRW)

Leistung inkl. Abstimmung mit unabhängigem
Sachverständigen und termingerechter Vorlage des
Prüfberichtes zur Bauabnahme
Menge: 1,000 psch

USt %: 19,00
